# IHK-Campus Bayreuth, Neubau
Angebotsaufforderung (GAEB DA XML 3.3, DA83)
Projekt: IHK Neubau
Währung: EUR
Erstellt mit: CaliforniaX by G&W Software AG, CaliforniaX V25.1.01, 05.02.2026

## BAUBESCHREIBUNG
Neubau IHK-Campus Bayreuth

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
  Grundlagen

Die Industrie- und Handelskammer für Oberfranken Bayreuth beabsichtigt einen Neubau einer überbetrieblichen Bildungsstätte („IHK-Campus Bayreuth“) zu errichten. Die Förderung der beruflichen Weiterbildung in der Wirtschaft und Maßnahmen zur Verbesserung der Fachkräfteversorgung in Oberfranken stellen eine Kernaufgabe der IHK für Oberfranken Bayreuth dar. Kleine und mittlere Unternehmen (KMU) sind auf qualifizierte, innovations- und zukunftsorientierte Fachkräfte angewiesen, um kontinuierliche Wachstumsprozesse umsetzen zu können. Dafür müssen flächendeckend hochmoderne Berufsbildungszentren vorhanden sein, die berufliche Aus- und Weiterbildung auf dem aktuellen technologischen und pädagogischen Stand ermöglichen. Ziel ist es, die Aus- und Weiterbildung auf ein technisch und organisatorisch verbessertes Niveau zu heben, damit die Mitarbeitenden dauerhaft Schritt mit den geänderten Anforderungen an das Fachpersonal in der Wirtschaft halten können.

Das neue Gebäude wird multifunktionale Anforderungen im Bereich der Beruflichen Aus- und Weiterbildung (IHK-Lehrbetrieb, IHK-Prüfbetrieb und bildungspolitische Formate) erfüllen. Insbesondere sind die Nutzungen als Kammersaal der IHK zusammen mit den neuen Seminarräumen mit variablen Raumkonzepten für viele unterschiedliche Veranstaltungsgrößen- und Lehrformate geeignet. Der Neubau soll den aktuellen Erfordernissen an eine moderne berufliche Aus- und Weiterbildung gerecht werden. Dazu gehört ein Höchstmaß an Flexibilität in der Raumaufteilung und technischen Ausstattung für die Lehre sowie uneingeschränkte Barrierefreiheit. Haustechnik, Energieversorgung und Ausstattung werden hinsichtlich Nachhaltigkeit auf dem Stand der Technik sein.

Es ist geplant, dass dieses Projekt "Neubau IHK-Campus Bayreuth" vom Freistaat Bayern und der Europäischen Union aus dem Europäischen Fonds für regionale Entwicklung (EFRE 2021 bis 2027) gefördert wird. Ein entsprechender Förderantrag wurde gestellt.

Entwurf
Die Lage des Neubaus befindet sich mit Zugang von der Friedrich-von-Schiller-Straße am Ort des ehemaligen Kammersaals zwischen dem Bildungszentrum Haus A und dem abgebrochenen Bildungszentrum Haus B. In seiner Form nimmt das eigenständige Gebäude Bezug zur Formensprache des gesamten IHK-Ensembles auf. Der funktionale, kubische Baukörper tritt neu an die Stelle der ehemaligen „Baulücke“ südlich des Kammersaals und gliedert sich durch Vor- und Rücksprünge und bewusst gewählte Proportionen. Das „Fenster“ zur Straße symbolisiert Offenheit und Transparenz, zeitgemäßes und modernes Lernen - die Orientierung zur öffentlichen Straße kommt der innovativen Architektursprache und dem Baukörper zugute.
Im Untergeschoss befinden sich der Servicebereich sowie Technik- und Lagerräume.
Die Saalebene ist auf der Höhe des ehemaligen Kammersaals geplant. Dadurch ist es möglich, die bestehenden Erschließungsstrukturen von IHK-Hauptgebäude und Bildungszentrum Haus A barrierefrei anzubinden. Der große Saal - für bis zu 300 Personen in Reihenbestuhlung nutzbar - ist mit flexiblen, raumteilenden Trennwänden mit zwei Seminarräumen - jeweils für 24 Plätze an Tischen - zusammenschließbar. Der Raum kann auf die doppelte Fläche vergrößert werden. Zwei weitere Seminarräume mit jeweils ca. 24 Plätzen können ebenfalls untereinander zusammengeschlossen werden. Seitlich, im Westen befinden sich Nebenräume mit direktem Zugang zu den Veranstaltungsräumen. Die Anlieferung erfolgt über eine eigene Treppe und Technikaufzug aus dem darunterliegenden Technikgeschoss.
Für die Hallentechnik, Lüftung und Heizung wurde auf dem Dach eine Lüftungs- und Heizzentrale oberhalb des Flurs und der beiden nördlich gelegenen Seminarräume vorgesehen, von der die Lüftung der einzelnen Räume erfolgt.
Die besondere Herausforderung für den Entwurf besteht in dem Erhalt und der statischen Berücksichtigung der Technikräume und der Tiefgarage in Ebene -2 sowie der Anbindung der Bestandsgebäude IHK Haupthaus und Bildungszentrum Haus A.
Das Gebäude ist als leichte Konstruktion geplant. Bis auf den Sockel - dieser ist aus Brandschutzgründen in Stahlbetonbauweise vorgesehen - wird das Gebäude aus Stahl, Holz und Glas errichtet. Die tragende Stahlkonstruktion mit den die Säle überspannenden Stahlfachwerkträgern ist mit Stahltrapezblechen eingedeckt - mit optimierter Wärmedämmung - begrüntem Flachdachaufbau und Photovoltaik überdeckt.
Die Stahlfachwerke sind gleichzeitig für die Technik bzw. die Lüftungsleitungen vorgesehen. Die Außenwände werden in Holzrahmenbauweise mit Mineralfaserdämmung errichtet; dies reduziert den CO2- Verbrauch in der Bauphase des Gebäudes. Die Außenhaut wird als hinterlüftete, langlebige Plattenverkleidung vorgeschlagen.

  Baugrundstück
  Das Grundstück liegt in unmittelbarer Nähe zum Hauptbahnhof Bayreuth.

  Gelände

Das Grundstück befindet sich in Bayreuth in der Bahnhofstraße - Friedrich-von- Schiller-Straße.

Baugrund

Der Neubau entsteht an Stelle des abgebrochenen Kammersaals und der Tiefgarage.
Eine Baugrunduntersuchung liegt vor.

  Erschließung

  Das Grundstück ist bereits erschlossen.
Der Zugang und die Zufahrt zum IHK-Campus erfolgt über die südlich gelegene
Friedrich-von-Schiller-Straße.

## Lageplan
LAGEPLAN
______________________________________________________________________________

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
## Mobile Trennwand
Datum: 05.02.2026

*Hinweis: 10.1 - BAUWESENVERSICHERUNG*
10.1 - BAUWESENVERSICHERUNG

Der Betrag für die Bauwesenversicherung wird anteilig auf alle AN verrechnet und beträgt 0,2 Prozent der Nettoabrechnungssumme einschl. Stundenlohnarbeiten, Lohnerhöhungen usw. und wird bei der Schlussrechnung einbehalten. Die Selbstbeteiligung den AN beträgt je Schadensfall 1.000,- EUR.

*Hinweis: 10.2 - BAUSTROM UND BAUWASSER*
10.2 - BAUSTROM UND BAUWASSER

________________________________________________________________

Für den Verbrauch von Baustrom und Bauwasser während der gesamten Bauzeit, werden die tabellarisch erfassten Prozentsätze gewerksweise von der jeweiligen Schlussabrechnungssumme abgezogen.

Baustrom und Bauwasser werden vom Rohbauunternehmer allen anderen am Bau tätigen Firmen zur Verfügung gestellt. Die Verbrauchskosten lt. Tabelle werden über den Auftraggeber abgerechnet.

GEWERK  BAUSTROM +  BAUWASSER
______________________________________________________________

1.  Rohbau  selbst  2.  Tiefbau  0,30 %  3.  Außenanlagen  0,20 %  4.  Zimmer-/Holzbauarb.  0,30 %  5.  Dachdecker  0,35 %  6.  Abdichtung (Flachd.)  0,20 %  7.  Flaschner  0,35 %  8.  Sanitär  0,40 %  9.  Heizung  0,35 %  10.  Elektro  0,45 %  11.  Außenputz  0,40 %  12.  Innenputz  0,40 %  13.  Vorgeh. Fassade  0,35 %  14.  Fliesen  0,40 %  15.  Sonnenschutz  0,30 %  16.  Estrich  0,20 %  17.  Naturstein  0,30 %  18.  Mobile Trennwände  0,35 %  19.  Türen  0,35 %  20.  Schlosser+Stahlbau  0,30 %  21.  Maler  0,20 %  22.  Bodenbelag  0,25 %  23.  Trockenbauarbeiten  0,30 %  24.  Einrichtung  0,40 %  25.  Gerüst  0,10 %  ________________________________________________________________

### 1 MOBILE TRENNWAND

**1.10 MOBILE TRENNWAND - 11 ELEMENTE - 13500 / 5000 mm**
MOBILE TRENNWAND - 11 ELEMENTE - 13500 / 5000 mm

Liefern und betriebsfertiges Montieren einer mobilen Trennwand wie z. B.

Fabrikat:  Nüsing
Typ:  Premium EASYmatic

Oder gleichwertiges Fabrikat.

Eigenschaften:

• mobile Trennwand aus Einzelelementen 100 mm stark
• manuelles Verfahren der Elemente
• elektrische Bedienung der Druckbalken per Sicherheitstaster
• Rauchschutz in Anlehnung an DIN 18095-2
• umlaufend verschweißter Stahlrahmen
• Deckplatten 16 mm Qualitätsspanplatte E1/V20, vor Ort einzeln austauschbar
• obere Stahl- oder Alu-Laufschiene nach RAL gepulvert
• Aufhängung an kugelgelagerten Speziallaufrollenwagen
• obere und untere Alu-Druckbalken schwarz eloxiert
• Anpressdruck 2000 N für optimale Standfestigkeit
• Teleskopelement mit innenliegendem Alu-Ausfahrkoffer
• Elementverbindung mit vertikalen Aluprofilen E6/EV1 (Nut/Feder) einschl.
  Magnetleisten
• funktionelle Höhenverstellmechanik der Elemente
• Nachjustierung der Elemente ohne Öffnen der bauseitigen Decke
• TÜV-Prüfung nach DIN 31000 mobile Trennwand einschl. Teleskop- und
  Schlupftürelement
• Schallprüfung nach EN 20140-03, Fraunhofer Institut Stuttgart
• Prüfbericht Mobilwand einschließlich elektrischer Bedienung der Druckbalken
• TÜV - GS- geprüfte Sicherheit entsprechend Produktsicherheitsgesetzes
  ProdSG §7
• CE-Kennzeichnung entsprechend Produktsicherheitsgesetzes ProdSG §6

Größe:  Breite: ca. 13500 mm
  Höhe: ca. 5000 mm
Oberfläche:  HPL Verbundelement, Farbe nach Wahl des AG
  (aus der Hauskollektion bzw. dem Prospekt des
  Herstellers).
Plattenstöße:  11 Plattenstoß Variante A: Haarfuge ohne Kante
Plattenstöße B:  11 Plattenstoß Variante A: Haarfuge ohne Kante
Wandtyp:  KA-Profil E6Ev1
Elementaufteilung:  11 Elemente aufgeteilt in:
  1 x Teleskopelement  ca. 1205 mm
  9 x Normalelemente  ca. 1205 mm
  1 x Eckelement  ca. 1205 mm
  1 x Wandanschlussleiste  ca. 140 mm
  1 x Wandanspressleiste  ca. 50 mm
Laufschiene:  102 x 70 mm Stahllaufschiene RAL nach Wahl
  Befestigung der Laufschiene / Abhängung an
  bauseits statisch tragfähiger UK.
  Mindestbohrtiefe 60 mm
Abhängung:  300 mm
Abschottung:  300 mm
Elementabstellung:  Zweipunktaufhängung incl. ca. 5 m Laufschiene zum
  Erreichen des Parkbereichs.
Abhängung
Elementabstellung:  300 mm
Schalldämmung:  Rw,P 57 dB Trennwandgewicht 61 kg/qm

Die Abschottung ist in Trockenbau (zweilagige Beplankung und Metall-UK) herzustellen und einzukalkulieren. Die Ausführung der Abschottung muss der Schallschutzanforderung entsprechen. Oberfläche der Abschottung Q1.

Angebotenes Fabrikat: '........................................'
Menge: 1,000 St

**1.20 NISCHENABSCHLUSSTÜR - ca. 1250 / 5000 mm**
NISCHENABSCHLUSSTÜR - ca. 1250 / 5000 mm

Liefern und gebrauchsfertiges Einbauen einer Nischenabschlusstür.

Ca. 1250 x 5000 mm große 2-teilige Nischenabschlusstür aus 38 mm Tischlerplatte, beidseitig belegt mit HPL-Schichtstoff, Farbe nach Wahl des AG (aus der Hauskollektion bzw. dem Prospekt des Herstellers), mit 3-teiligen Simons- Rollenbändern aus Edelstahl sowie Schubstangenschloss im Boden verriegelt.
Einschl. Zarge.

Die Höhe der Nischenabschlusstür ist auf die vorbeschriebene Höhe der Trennwand abzustimmen.
Menge: 1,000 St

**1.30 MOBILE TRENNWAND - 6 ELEMENTE - 7250 / 5000 mm**
MOBILE TRENNWAND - 6 ELEMENTE - 7250 / 5000 mm

Ausführung wie in Position 1.10 beschrieben, jedoch:

Größe:  Breite: ca. 7250 mm
  Höhe: ca. 5000 mm
Plattenstöße:  6 Plattenstoß Variante A: Haarfuge ohne Kante
Plattenstöße B:  6 Plattenstoß Variante A: Haarfuge ohne Kante
Wandtyp:  KA-Profil E6Ev1
Elementaufteilung:  6 Elemente aufgeteilt in:
  1 x Teleskopelement  ca. 1160 mm
  5 x Normalelemente  ca. 1160 mm
  1 x Wandanschlussleiste  ca. 140 mm
  1 x Wandanspressleiste  ca. 50 mm
Abhängung:  300 mm
Abschottung:  300 mm
Elementabstellung:  Zweipunktaufhängung incl. ca. 7 m Laufschiene zum  Erreichen des Parkbereichs.
Abhängung
Elementabstellung:  300 mm
Schalldämmung:  Rw,P 57 dB Trennwandgewicht 61 kg/qm
Menge: 1,000 St

**1.40 MOBILE TRENNWAND - 6 ELEMENTE - 7910 / 3500 mm**
MOBILE TRENNWAND - 6 ELEMENTE - 7910 / 3500 mm

Ausführung wie in Position 1.10 beschrieben, jedoch:

Größe:  Breite: ca. 7910 mm
  Höhe: ca. 3500 mm
Plattenstöße:  6 Plattenstoß Variante A: Haarfuge ohne Kante
Plattenstöße B:  6 Plattenstoß Variante A: Haarfuge ohne Kante
Wandtyp:  KA-Profil E6Ev1
Elementaufteilung:  6 Elemente aufgeteilt in:
  1 x Teleskopelement  ca. 1248 mm
  5 x Normalelemente  ca. 1248 mm
  1 x Wandanschlussleiste  ca. 160 mm
  1 x Wandanspressleiste  ca. 160 mm
Abhängung:  1800 mm
Abschottung:  1800 mm
Elementabstellung:  Zweipunktaufhängung incl. ca. 10 m Laufschiene zum
  Erreichen des Parkbereichs.
Abhängung
Elementabstellung:  1800 mm
Schalldämmung:  Rw,P 57 dB Trennwandgewicht 61 kg/qm
Menge: 1,000 St

**1.50 NISCHENABSCHLUSSTÜR - ca. 1250 / 3500 mm**
NISCHENABSCHLUSSTÜR - ca. 1250 / 3500 mm

Liefern und gebrauchsfertiges Einbauen einer Nischenabschlusstür.

Ca. 1250 x 3500 mm große 2-teilige Nischenabschlusstür aus 38 mm Tischlerplatte, beidseitig belegt mit HPL-Schichtstoff, Farbe nach Wahl des AG (aus der Hauskollektion bzw. dem Prospekt des Herstellers), mit 3-teiligen Simons- Rollenbändern aus Edelstahl sowie Schubstangenschloss im Boden verriegelt.
Einschl. Zarge.

Die Höhe der Nischenabschlusstür ist auf die vorbeschriebene Höhe der Trennwand abzustimmen.
Menge: 1,000 St

**1.60 HERSTELLEN UND SCHLIESSEN VON DURCHBRÜCHEN - BIS 0,15 m²**
HERSTELLEN UND SCHLIESSEN VON DURCHBRÜCHEN - BIS 0,15 m²

Einmessen, Anlegen, Herstellen und späteres Schließen von rechteckigen Durchbrüchen für Hausinstallationen wie z. B. Rohrdurchführungen, Kabelkanäle, Lüftungen usw.
Einschl. aller Schneidearbeiten, Auswechselung der Unterkonstruktion und
Abdichtungen, z. B. mit Fugendichtmasse aus Silikonbasis.
Entstehende Hohlräume sind mit Mineralwolle entsprechend der Schalldämmanforderung auszustopfen.

Größe: bis max. 0,15 m² / Stück
Menge: 6,000 St

**1.70 HERSTELLEN UND SCHLIESSEN VON DURCHBRÜCHEN - AB 0,15 BIS 0,50 m²**
HERSTELLEN UND SCHLIESSEN VON DURCHBRÜCHEN -  BIS 0,50 m²

Ausführung wie in Position 1.60 beschrieben, jedoch:

Größe: von über 0,15 bis max. 0,50 m² / Stück
Menge: 4,000 St

**1.80 HERSTELLEN UND SCHLIESSEN VON DURCHBRÜCHEN - AB 0,50 BIS 1,00 m²**
HERSTELLEN UND SCHLIESSEN VON DURCHBRÜCHEN - BIS 1,00 m²

Ausführung wie in Position 1.60 beschrieben, jedoch:

Größe: von über 0,50 bis max. 1,00 m² / Stück
Menge: 1,000 St

### 2 STUNDENLOHNARBEITEN

*Hinweis: Stundenlohnarbeiten*
Verrechnungssätze für Löhne

Die Verrechnungssätze für die nachstehenden Lohn- und
Berufsgruppen sind unaufgegliedert anzubieten.

In ihnen sind enthalten:
- Lohn- und Gehaltskosten,
- Lohn- und Gehaltsnebenkosten,
- Sozialkosten einschließlich Sozialkassenbeiträge,
- Gemeinkostenanteile,
- Gewinn.

Zuschläge zu den Verrechnungssätzen für vom Auftraggeber angeordnete oder zu vertretende Nacht-, Sonntags-, Feiertags- und Mehrarbeit (Überstunden) sind
gesondert nachzuweisen; sie werden in Höhe der tariflichen Vereinbarung vergütet.

Für Nacht-, Sonntags- und Feiertagsarbeit wird als
Zuschlag nur der Beitrag zur gesetzlichen Unfallversicherung vergütet. Für Mehrarbeit werden zusätzlich
die Sozialkosten vergütet.

Beschäftigt der Bieter bei einer der nachstehenden
Lohn-/Berufsgruppen keine Arbeitskräfte, hat er dies
anzugeben und stattdessen den Einsatz möglichst
gleichwertiger Arbeitkräfte anzubieten.

Die Stundenlohnzettel sind werktäglich zu führen.

Stundenlohnarbeiten sind erforderlich für nicht
erschöpfend zu beschreibende Arbeiten.

**2.10 VORARBEITER**
Menge: 5,000 h

**2.20 FACHARBEITER**
Menge: 5,000 h

**2.30 FACHWERKER**
Menge: 5,000 h
